# Vorsatzbalkone
Angebotsaufforderung (GAEB 90, DA83)
Währung: EUR

## Vorsatzbalkone
Datum: 27.03.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
BAUVORHABEN

Essen, Schnurstr. 2,4,6
Wichtiger Hinweis zum Ausführungszeitraum!!!

Beginn:  04.08.2025
Fertigstellung:  05.12.2025

3 Häuser in 1 Block
3-geschossig (EG,1.OG,DG mit Wohnung und Speicher)
2-Spänner (1-Spänner im DG)
15 Mieteinheiten

Die Arbeiten finden in einem Bauabschnitt statt.

Durchzuführende Arbeiten gesamt:

- Gerüstbau
- Wärmedämmfassade
- Satteldacherneuerung
- Fenstererneuerung
- Erneuerung WE-Türen im Treppenhaus
- Erneuerung der Haustüren
- Einbau T30-Türen in Keller und Dachgeschoss
- Briefkastenanlagen außen
- Rückbau Kellerhälse
- Errichtung von Vorsatzbalkonen
- Elektroarbeiten
- Einbau Videosprechanlage
- Maurerarbeiten Treppenhaus, Balkontürdurchbrüche,
Türöffnungen schliessen
- Heizungsarbeiten vor Balkontürdurchbrüchen
- Vordachmontage
- Treppenhausanstrich inkl. Keller
- Umgestaltung Außenanlage

Die Arbeiten diverser Gewerke werden entsprechend vor
oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
Zusätzliche Technische Vertragsbedingungen (ZTV)
Schlosser-/ Metallbauarbeiten

1.0 Allgemeine "Zusätzliche Technische Vorbemerkungen"

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze
BetrSichV  Betriebssicherheitsverordnung mit den
dazugehörigen Technischen Regeln ,TRBS"
a.a.R.d.T.  "Allgemein anerkannten Regeln der Technik"

Die Baustellenordnung der Covivio Immobilien GmbH

DIN 4102 Brandverhalten von Baustoffen und Bauteilen
DIN 4109 Schallschutz im Hochbau
DIN 4108 Wärmeschutz im Hochbau

TRAV  Technische Regeln für die Verwendung von
  absturzsichernden Verglasungen
BauO NRW  Landesbauordnung für das Land Nordrhein-
  Westfalen
DIN 18360  Metallbauarbeiten, Schlosserarbeiten
DIN 18 335  Stahlbauarbeiten
DIN 1045  Beton und Stahlbeton; Bemessung und
Ausführung
DIN 1055-3  Lastnahmen für Bauten; Verkehrslasten
DIN 1055-4  Lastnahmen für Bauten; Verkehrslasten,
  Windlasten bei nicht  schwingungsanfälligen
Bauten
DIN 1055-7  Temperatureinwirkungen
DIN 4113-1  Aluminiumkonstruktionen unter vorwiegend
  ruhender Belastung; Berechnung und bauliche
Durchbildung
E DIN 4113-2  Aluminiumkonstruktionen unter
vorwiegend  ruhender Belastung; Berechnung
bauliche  Durchbildung und Herstellung
geschweißter
  Aluminiumkonstruktionen

DIN 18 516, Teil 4  Außenwandbekleidungen,
hinterlüftet;  Einscheiben-Sicherheitsglas;
  Anforderungen, Bemessung, Prüfung
DIN 18 800-1  Stahlbauten; Bemessung und Konstruktion
DIN 18 800-7  Stahlbauten; Herstellen,
Eignungsnachweise  zum Schweißen
DIN 50 976  Feuerverzinken von Einzelteilen
(Stückverzinken)
DIN 55 928-4  Korrosionsschutz von Stahlbauten durch
  Beschichtung und Überzüge;
  Vorbereitung und Prüfung der Oberflächen
DIN 55 928-5  Korrosionsschutz von Stahlbauten durch
  Beschichtung und Überzüge;
  Beschichtungsstoffe und Schutzsysteme
DIN EN 10020  Edelstahl
DIN EN 10025  Warmgewalzter unlegierter Baustahl
DIN EN 10088  Nichtrostende Stähle

1.2
Grundsätzlich sind nur Produkte zu verarbeiten die
entsprechend den europäischen Richtlinien eine
CE-Kennzeichnung unterliegen und besitzen.
Bezüglich der Wärmeleitfähigkeit sind zusätzlich zur
CE-Kennzeichnung Produkte zugelassen, die zudem einer
Fremdüberwachung einer von Ländern zugelassenen Stelle
unterliegen und entsprechend überwacht sind.

1.3
Der Auftragnehmer hat vor Anfertigung der Leistungen
ein örtliches Aufmaß zu nehmen.
Die Angaben von Achsen, Fluchten und Höhen sind den
Bauplänen u. der Statik zu entnehmen und an der
Baustelle vor Beginn der Arbeiten zu überprüfen.

1.4
Mit Unterzeichnung des Angebotes erklärt der AN, dass
von ihm sämtliche gesetzlichen, behördlichen und
berufsgenossenschaftliche Auflagen erfüllt werden, die
zur Ausführung beschriebenen Leistungen erforderlich
sind.
1.4
Für die Ausführung der Arbeiten ist Fachpersonal in
ausreichender Zahl einzusetzen.
Der Auftragnehmer hat dafür Sorge zu tragen, dass
während der Ausführung seiner Leistungen immer
mindestens ein fließend deutschsprechender Mitarbeiter
seiner Firma mit Weisungsbefugnis auf der Baustelle
anwesend ist.
1.5
Bei Arbeiten in bewohnten Häusern erwartet der
Auftraggeber (AG) vom Auftragnehmer (AN) tatkräftige
Unterstützung bei den Bemühungen, berechtigten
Mieterwünschen zu entsprechen. Dazu gehören
insbesondere folgende Verpflichtungen:
Alle Handwerker/ Mitarbeiter des AN haben die
Verpflichtung, Kunden (Mietern) höflich und hilfsbereit
zu begegnen.
In Gesprächen mit den Mietern ist das Bemühen von
Covivio um einen verbesserten Kundenservice/-dienst
herauszustellen.
1.6
Die Mieter sind rechtzeitig vor Durchführung von
Arbeiten zu verständigen, ggf. durch Aushang im
Treppenhaus oder auch individuelle Terminvereinbarung
mit dem einzelnen Mieter.
1.7
Möbel und sonstiges Mietereigentum, Bodenflächen und
angrenzende Bauteile etc. im Bereich der
auszuführenden Arbeiten sind durch Folie, evtl.
Schaltafeln oder Ähnliches gegen Beschädigungen
jeglicher Art zu schützen.
Verschuldete Schäden sind sofort, spätestens innerhalb
von 2 Arbeitstagen nach Beauftragung, durchzuführen.
Sofern die Frist aus Gründen, die der AN nicht zu
vertreten hat, nicht einzuhalten ist, ist der AG
unverzüglich zu unterrichten.

1.8
Wird in der Leistungsbeschreibung ein Fabrikat mit dem
Zusatz "oder gleichwertiger Art" vorgegeben, so ist die
Gleichwertigkeit als Mindestforderung zu verstehen.
Ist ein Fabrikat nach dem Zusatz "oder gleichwertiger
Art" in den vorgesehenen Freiraum für "Angebotenes
Fabrikat" vom Bieter nicht eingetragen, so gilt im
Falle der Auftragserteilung das vom Auftraggeber
eingetragene Fabrikat als vereinbart.
Die Gleichwertigkeit angebotener Fabrikate oder
Materialien ist vom AN durch Prüfzeugnisse, Prospekte,
Muster oder anderweitig darzulegen.

1.9
Besondere Hinweise Feuergefährdende Arbeiten
Das Lagern von Druckgasflaschen in Treppenhäusern,
Durchgängen und Durchfahrten ist untersagt.
Bei Arbeiten mit brennbaren Gasen muss ein
Feuerlöscher, tragbar, nach DIN EN 3-8:2015-07
vorhanden sein.
Bei Arbeiten mit offener Flamme an Flächen mit
brennbaren Materialien (bspw. Dachabdichtung) ist je 20
m² Bearbeitungsfläche mindestens 1 Feuerlöscher im
Arbeitsbereich vorzuhalten.
Die Merkblätter VdS Schadenverhütung, Köln:
VdS 2021 - Baustellen - Unverbindlicher Leitfaden für
ein umfassendes Schutzkonzept, sowie
VdS 2008 - Feuergefährliche Arbeiten; Richtlinien für
den Brandschutz sind zu beachten

1.10
Abfallbeseitigung
Jegliches Restmaterial, Verschnitt, Bruch,
Verpackungsmaterial, Strahlmittel und dergleichen sind
vom Auftragnehmer kostenlos zu beseitigen.
Die einschlägigen allgemeinen und kommunalen
Vorschriften über die Entsorgung von Sonderabfall
sind zu beachten. Die Entsorgung von Abfällen,
Abbruchmassen und Bauschutt umfasst die
Verwertung entsprechend den Vorschriften, Satzungen des
Abfallverwertungsbetriebes bzw. der
Gemeinde und behördlichen Auflagen. Das Sortieren,
Zwischenlagern und getrennte Laden und
Transportieren ist danach in den Preis
einzukalkulieren.
Der Nachweis über die ordnungsgemäße Entsorgung kann
verlangt werden.
Sollten Container bauseits bereitgestellt werden,
erfolgt eine Umlage der Kosten, deren Höhe oder
Anteil zuvor mit dem Auftragnehmer vereinbart wird.

1.11
Toleranzen und Qualitäten
Für die Qualitätsbeurteilung der abzunehmenden Leistung
gelten DIN 18202 und DIN 18203,
Standardanforderungen, bis auf Boden- und Wandbeläge:
Hier gelten für Ebenheitstoleranzen DIN 18202,
Tabelle 3, Zeile 4 und Zeile 7 (erhöhte Anforderungen).

1.12
Schutz der Leistungen
Grundsätzlich ist während der Bauzeit vom AN der
ausreichende Schutz - erforderlichenfalls auch
über die VOB- Grundleistung "Schutz der Leistung"
hinausgehend - aller erbrachten Leistungen
einschließlich Unterhalt und termingerechter Entsorgung
der Schutzleistungen sowie der Reinigung der zu
übergebenden Leistung zu gewährleisten.

1.13
Erscheinungsbild
Das Erscheinungsbild der Baustelle hat permanent
vorbildlichen Charakters zu sein.

1.14
Material- u. Unterkunftsräume werden bauseitig nicht
zur Verfügung gestellt.

1.15
Bauaufzüge u. Kräne werden bauseitig nicht zur
Verfügung gestellt.

1.16
Strom u. Wasseranschlüsse sind an der Baustelle
vorhanden.  Anteiligen Verbrauchskosten werden mit 0,3%
von der Schlussrechnung in Abzug gebracht.

2.0 Sonstige "Zusätzliche Technische Vorbemerkungen"

2.1 Geschuldete Leistung Angebotspreise

Die zu erbringende Leistung umfasst die Herstellung,
Lieferung u. Montage einschl. der Krangestellung.

Es sind weiterhin sämtliche Leistungen zu erfassen, die
zur Erzielung der Funktionalität des Gesamtbauwerkes
erforderlich sind, wie z.Bsp.:

-  Sämtliche Anschluss- und Anpassarbeiten
-  Sämtliche Verbindungs- und Befestigungsmittel
sowie.
-  Verankerungskonstruktionen gem. Tragwerksplanung
-  Anschluss der Balkonentwässerung an die -
Regenwasserfallleitungen
-  Sämtliche systembedingte Bauwerksanschlüsse
-  Erstellung der Systemstatik für die Vorstellbalkone

Die vom AN geschuldete Leistung versteht sich als
umfängliche Gesamtheit, einschl. notwendiger
Nebenleistungen.
Es sind alle erforderlichen Leistungen, Materialien und
Hilfsmittel zu kalkulieren, die für eine
betriebsbereite Fertigstellung der beschriebenen
Leistungen sowie die funktional erforderliche Betriebs-
und Wartungsfähigkeit des Bauwerks im Rahmen der
vereinbarten Leistung notwendig sind. Dies gilt auch
für den Fall, dass Leistungen, die zur geforderten
Funktion notwendig sind, nur teilweise oder gar nicht
beschrieben sind, jedoch aus dem Zusammenhang für den
Fachmann erkennbar sind.
Jegliche Aufzählungen in der nachfolgenden
Leistungsbeschreibungen verstehen sich als nicht
abschließend und lediglich repräsentativ.

Der Bieter hat anhand der Leistungsbeschreibung, der
Planunterlagen, der Positionspläne, der Leitdetails und
durch eventuelle notwendige Rückfragen,
eigenverantwortlich  und verbindlich in allen dem
Gewerk nach geforderten Leistungen preislich zu
erfassen.
Alle Aufwendungen für eine vollständige, fachgerechte
und dauerhaft funktionstüchtige Ausführung der
beschriebenen Leistungen und daraus folgenden
Bauzuständen, den damit verbundenen Vorkehrungen,
Maßnahmen, Erschwernissen, Sicherungsmaßnahmen,
Materiallieferungen und
den sich daraus ergebenden Arbeitsabläufen und in
diesem Zusammenhang stehende Nebenleistungen, sind als
Bestandteil in den eingesetzten Angebotspreisen
enthalten.

Insbesondere sind

2.2 Freigabe Ausführungsplanung
Um Verwechslungen bei der Bauausführung zu vermeiden
müssen die Ausführungsplanungsunterlagen den
Freigabevermerk des Auftraggebers haben. Durch Übergabe
neuer Unterlagen sind ungültig gewordene Unterlagen vom

Auftragnehmer entsprechend zu kennzeichnen und
aufzubewahren.
Nicht freigegebene Unterlagen dürfen nicht verwendet
werden. Dies entbindet den Auftragnehmer aber nicht von
seiner eigenen Prüfungs- und Hinweispflicht. Diese
bleibt unberührt.

2.3 Materialangaben
Genannte Materialstärken repräsentieren prinzipiell
Mindeststärken, die ggf. durch Bemessung, Nachweis oder
ähnliches AN- seitig zu erhöhen sind. Die vom AG
vorgegebenen Stärken gelten insoweit nur als Mindest-,
nicht jedoch als verbindliche Materialstärken.

2.4 Materialauswahl / Bemusterung

Alle zum Einsatz kommenden Materialien sind vom AG
rechtzeitig vor Ausführung gemäß zu erstellendem
Bemusterungsterminplan zu bemustern und freigeben zu
lassen.
Die Muster sind in einer jeweils entsprechenden
Dimension zur Verfügung zu stellen, um eine
einwandfreie Bewertbarkeit zu ermöglichen.
Zur Beurteilung und Bewertbarkeit eines schlüssigen und
in sich harmonierenden Materialkonzeptes müssen auch
die jeweils anschließenden oder die im Sinnzusammenhang
notwendigen Baustoffe beziehungsweise Materialien
bemustert werden.
Zur Sicherstellung der durchgängigen Qualität im
Gesamtobjekt sind bei jeder Bemusterung folgende
Eigenschaften nachzuweisen:
Verwendbarkeitsnachweis, Gütezeichen oder -nachweis
Amtliche Prüfzeugnisse
Allgemeine baurechtliche u. bauaufsichtliche
Zulassungen der
zum Einsatz kommenden Produkte
Nachweis der bauphysikalischen Eignung
Nachweis der chemischen, sowie physikalischen
Materialverträglichkeit der Produkte zueinander
Wartungsfreiheit, wenn nicht möglich, dann: Wartungs-
und Verschleißarmut, Wartungs- und
Reparaturfreundlichkeit, Nachweis der selbstreinigenden
Materialien bzw. mit geringem Reinigungs- und
Erhaltungsaufwand vorzusehenden Materialien bzw.
Produkte
Alle beweglichen Einbauteile mit hoher Frequentierung,
wie zum Beispiel Bänder, Rahmen und Beschläge sind für
erhöhte Daueranforderungen auszulegen.
Im Rahmen der Bemusterung ist ein Nachweis über die
Beständigkeit der einzelnen Materialien und deren
mechanische Belastungsstufe nachzuweisen.
Nachweis der Farbgebungen auf dem zum Einsatz kommenden
Originalteil
Oberflächenbeschaffenheit (Textur, Spiegelgrad,
Materialbeständigkeit) insbesondere ist die
Materialbeständigkeit hinsichtlich der gegebenen
atmosphärischen Belastungen nachzuweisen.
Die Ersatzteilbeschaffung muss langfristig
sichergestellt sein. Für gleichartige Anlagenteile oder
Bauteilgruppen ist immer ein einheitliches Fabrikat
vorzusehen. Diese Forderung gilt
Gewerke übergreifend.
Die Gesundheitsverträglichkeit aller zum Einsatz
kommenden Produkte muss nachgewiesen werden, die
Entsorgungsmöglichkeiten der einzelnen Materialien sind
zudem nachzuweisen.
Als Abdichtungsmaterialien sind nur Produkte Deutscher
Hersteller mit Eignung für den Einsatz in Deutschland
und mindestens 10- jähriger Hersteller Materialgarantie
zulässig

2.5 Alternativfabrikate / Gleichwertigkeit

Wird in der Leistungsbeschreibung vom Bieter die
Eintragung des "angebotenen Fabrikats"
(gleichbedeutend: Hersteller, Typ, Erzeugnis) verlangt,
ist der Bieter grundsätzlich zur
Angabe verpflichtet.

Wird in der Leistungsbeschreibung ein Fabrikat mit dem
Zusatz "oder gleichwertiger Art"
vorgegeben, so ist die Gleichwertigkeit als
Mindestforderung zu verstehen.

Kriterien der Prüfung und Zulassung müssen in ihrer
Gesamtheit erfüllt sein.
Vorgeschriebene Prüfungen durch Rechts- oder
Verwaltungsvorschriften oder nach DIN- oder EN-Normen
müssen nachweisbar sein.

Ist ein Fabrikat nach dem Zusatz "oder gleichwertiger
Art" in den vorgesehenen Freiraum für "Angebotenes
Fabrikat" vom Bieter nicht eingetragen, so gilt im
Falle der Auftragserteilung das vom Auftraggeber
eingetragene Fabrikat als vereinbart.

Die Gleichwertigkeit angebotener Fabrikate oder
Materialien ist vom AN durch Prüfzeugnisse, Prospekte,
Muster oder anderweitig darzulegen. Gleichfalls sind
als

Planungen des AN sowie Alternativen und Optimierungen
sind von diesem vollständig berechnen und beplanen zu
lassen. Die Verantwortung für die Prüfung dieser
Planungen obliegt sowohl in kostenmäßiger als auch
terminlicher Hinsicht alleinig dem AN.

Zulassungsbescheide sind als Ganzes mit den
dazugehörigen Anlagen vorzulegen. Teilkopien genügen
den Anforderungen nicht.

Sind zugelassene Bauprodukte für die Bauaufgabe nicht
erhältlich, so ist es Sache des AN, Zulassungen im
Einzelfall bei der obersten Bauaufsichtsbehörde
rechtzeitig zu erlangen.
Die Leistungen des AN umfassen in diesem Fall die
Beantragung, sämtliche Proben und rechnerischen
Nachweise, die Prüfgebühren, etwaige Gutachten, die
Koordination und die
Veranlassung der Zulassung im Einzelfall.

2.6 Bedenken des AN

Der Auftragnehmer ist grundsätzlich verpflichtet,
nutzer- oder bauseitig geliefertes oder vorgesehenes
Material auf die Verwendbarkeit zur Herstellung eines
mangelfreien Werkes
zu prüfen und Bedenken gegen die Verwendung dem AG so
rechtzeitig anzuzeigen, sodass durch einen hieraus
resultierende Materialwechsel keine Beeinträchtigungen
am Bauablauf und -fortschritt entstehen.

2.7 Schadstoffe ((insbesondere Asbest)

Bekanntlich wurde bis in die 1980er Jahre hinein Asbest
als bevorzugter Baustoff bei Errichtung von Gebäuden
verwendet.
Asbest war nicht nur als Baustoff in Beton eingebunden.
Er fand auch Verwendung bspw. in speziellen Klebern für
Fliesen oder anderen Bodenbelägen oder in den zu
verwendeten Bauteilen
selbst. Mit anderen Worten, Asbestfasern können
überall, insbesondere bei den älteren Gebäuden,
enthalten sein.
Wir gehen davon aus, dass Ihnen als Handwerksfirma zwar
grundsätzlich die abstrakte Gefahr einer
Asbestkontamination bewusst ist, möchten Sie jedoch
nochmals in Bezug auf den Umgang mit Asbest
sensibilisieren.
Bei sämtlichen Arbeiten an Asbestprodukten, wie z. B.
bohren, sägen, schneiden oder herausreißen, können
Asbestfasern freigesetzt werden, die bei ungesichertem
Umgang im schlimmsten Falle zu einer schweren
Lungenerkrankung der tätigen Personen, also auch Ihren
Mitarbeitern, führen können.
Aus diesem Grunde hat der Gesetzgeber auch gemäß TRGS
519 (Technische Regeln für Gefahrstoffe)
verfügt, dass nur zugelassene Fachbetriebe, die über
die entsprechende Sachkunde verfügen, asbesthaltige
Materialien entfernen und entsorgen dürfen.
Bei sämtlichen Arbeiten ist daher immer kritisch zu
prüfen, ob Bauteile Asbest enthalten könnten und im
Verdachtsfall, vor Ausführung von Arbeiten, unserem
Umweltbeauftragten zu Rate zu ziehen, um mögliche
Gesundheitsgefährdungen Ihrer Mitarbeiter und unserer
Mieter zu verhindern

2.8 Planungs- u. Ingenieurleistungen

2.8.1 Planungsleistungen des Auftraggebers (AG)

Folgende Leistungen werden bauseits durch den AG
geleistet und liegen in Anlage u. als Vertragsgrundlage
diesem Leistungsverzeichnis/ Funktionalausschreibung
bei:

Einholung der notwendigen Baugenehmigungen gem.  15
HOAI Leistungsphasen 1-4

Eine örtliche Bauaufnahme der Bestandshäuser und
vorhandenen Dachböden ist nicht erfolgt.
Die angegebenen Abmessungen (Maßangaben) sind daher nur
exemplarisch und sind vor Baubeginn u. insbesondere vor
der Anfertigung von Fertigelementbauteilen vor Ort
durch den
Auftragnehmer zu überprüfen.

Prüfstatik (Prüfung der bautechnischen Unterlagen) gem.
SV-VO

Prüfung der rechnerischen Standsicherheitsnachweise,
der zugehörigen Zeichnungen u. des
statisch-konstruktiven Brandschutzes einschl. der
behördlich geforderten Baukontrollen.

Baugrunduntersuchung nach Erfordernis, insoweit dies
vom Tragwerksplaner gefordert wird.

Sicherheits- und Gesundheitskoordinator (SiGeKo)

2.8.2 Planungsleistungen des Auftragnehmers (AN)

Folgende Architekten- u. Ingenieur- bzw.
Planungsleistungen sind vom AN zu erbringen:

Tragwerksplanung gem.  52 HOAI, Leistungsphasen 1-6,
einschl. statisch-konstruktiven Brandschutzes

Die Prüfung und Anerkennung von Plänen Dritter auf
Übereinstimmung mit den Ausführungsplänen, wie zum
Beispiel Werkstattzeichnungen und
Detailkonstruktionsplänen

Die Fachbauleitung gem. Landesbauordnung

Zum Leistungsumfang des AN gehört daher im Sinne einer
nicht abschließenden Aufzählung die örtliche
Bauaufnahme der vorhandenen Bestandshäuser wie unter
anderem:

- Höhen- bzw. evtl. Schieflagenermittlung
- Überprüfung der Winkeligkeit

*Hinweis*
Balkone als selbsttragende Balkonkonstruktion aus einer
kombinierten Aluminium - u. feuerverzinkten
Stahlprofilkonstruktion.

Alle Balkonprofile u. Alubleche im RAL-Ton
pulverbeschichtet.
Farbangabe nach  Angabe durch den Auftraggeber.

Balkonbodenbelag aus Betonwerkstein mit rutschhemmende
Oberfläche u. weitgehend ohne Verschnitt im Rastermaß
verlegen
Abmessung:  ca. 400 x 400 x 40 mm
Fabrikat:  nach vorzulegendem Muster durch den
  Auftragnehmer

Balkonbodenbelag auf biegesteife
Profil-Querverstrebungen als wasserführende Schicht

Wasserdicht verschweißter allseitig umlaufender
Stahlprofilrahmen aus Kantprofil mit seitlich
angeschweißten Konsolen/ Laschen zur Befestigung/
Anbindung der Balkon-Stahlrohr-Stützen.

Kontrollierte Entwässerung über Rinnenprofil und
Ableitung über ein Fallrohr. Die Entwässerung endet am
Fußpunkt der Stütze.

Unterseitige Verblendung der Balkonplattform mit
Aluminiumblech
in RAL 9016 weiß.

Nur bei Anschluss an vorhandene Balkonkragplatten:
Reduzierung des Stahlprofilrahmens im Bereich vorh.
bzw. verbleibender Stahlbetonbalkonplatten, damit ein
durchgehender Bodenbelag verlegt werden kann.

Die Balkonanlagen sind mit  4 Stück
Vierkant-Stahlrohr-Stützen einschl.  angeschweißter
Fußplatten auszustatten.

Die Stahlrohrstützen sind  mittels V2A Schrauben auf
die Fundamente anzudübeln.
Die dauerhafte Ableitung von evtl. auftretenden
Schwitzwassers (Kondensat) aus den Stützen ist zu
gewährleisten.

Insofern der statische Nachweis erbracht wird, können
die  Balkonanlagen auch alternativ mittels am Gebäude
anzubringende  Auflagerkonsolenanstelle befestigt
werden. Bei dieser Ausführung entfallen die hier
vorgesehenen Stahlrohrstützen.

Dreiseitiges Balkongeländer bestehend aus einer
Rahmenkonstruktion und senkrechter Pfosten aus
Vierkantrohr,  und umlaufenden Handlaufholm,
Geländerhöhe: 1000 mm

Füllung des Geländerrahmens mit Verbundsicherheitsglas,
VSG 10. Farbton ähnlich RAL7016

Abdichtung der Balkone zur Wand mit einem V2A-Z-Profil
einschl. Abdichtung mit Flüssigkunststoff.

Abdichtung Übergang neuer Balkon zur vorhandenen bzw.
verbleibenden Stahlbeton-Balkonplatte mit
Flüssigkunststoff.

Trittfester Wandanschluss 3mm zum schließen des Spaltes
des Balkons an Fassade. Schließen des Spaltes von
OK-Handlauf bis UK-Balkonrahmen zur Fassade mit 1,5 mm
Alu-Blech.

In den Einheitspreisen sind zudem folgende Leistungen
einzukalkulieren:

Erstellung der Systemstatik für die Vorstellbalkone
Krangestellung zur Errichtung von Balkontürmen
Teleskopladergestellung zur Errichtung von Balkontürmen
falls örtlich erforderlich: Sperrung des öffentlichen
Straßenbereichs inkl. der anfallenden städtischen
Gebühren und Kosten für notwendige
Verkehrssicherungsmaßnahmen.
Sämtliche Anschluss- und Anpassarbeiten
Sämtliche Verbindungs- und Befestigungsmittel sowie
Verankerungskonstruktionen gem. Tragwerksplanung bzw.
Prüfstatik
Sämtliche systembedingte Bauwerksanschlüsse
Erstellung der Systemstatik für die Vorstellbalkone

Hinweis:
Maßgebend für die Ausführung ist die vom Auftragnehmer
zu liefernde Systemstatik u. Prüfstatik.

*Hinweis*
Die örtlichen Gegebenheiten und Zugänglichkeiten sind
beim Abbruch der alten Balkone und bei der Montage der
neuen Balkone in Bezug auf den aufwendigeren
Maschineneinsatz bzw. Kraneinsatz zu berücksichtigen
und in die Einheitspreise einzukalkulieren.

*Hinweis*
Der Bieter hat schon vor Auftragsvergabe nachstehende
Eignungsnachweise beizubringen:

1. Den Eignungsnachweis zum Schweißen nach DIN 18800-7
für die angegebenen Arbeiten, jedoch
  mindestens Klasse C bei Edelstählen .

2. Den Sachkundigenschein nach TRGS 519 Anlage 3 bei
asbestbelasteten Schadstoffen.

Fehlende Nachweise führen zum Ausschluss von der
Vergabe.

### Bereich 1 Baustrasse

#### Abschnitt 1.1 Baustrasse

**1.1.10 Baustrasse herstellen und vorhalten**
*** Bedarfsposition mit GB
Baustrasse mit Stahlplatten herstellen und für die
Dauer der eigenen Arbeiten, zur Mitbenutung anderer
Gewerke, vorhalten.
Menge: 350,000 m²

**1.1.20 Baustrasse über die eigene Dauer vorhalten**
*** Bedarfsposition mit GB
Baustrasse über die Dauer der eigenen Arbeiten hinaus
zur Benutzung anderer am Bau beteiligten Firmen
vorhalten.

Abrechnung je m²/Woche

-nur auf Anweisung der Bauleitung-
Menge: 1400,000 m²

### Bereich 2 Balkonbau Schnurstr. 2 rechts

#### Abschnitt 2.1 Balkonanlagen

**2.1.10 Baustelleneinrichtung**
Einrichten der Baustelle für alle im
Leistungsverzeichnis angegebenen Leistungen, sowie das
Herrichten eines gesicherten Materiallagerplatzes, der
Gestellung der Aufenthaltsräume für die Beschäftigten
des Auftragnehmers.
Menge: 1,000 Stck

**2.1.20 Balkonanlage Tiefe x Breite 2,50 m x 4,40 m**
Balkonanlage mit 3-seitig umlaufendem Geländer gem.
vorbeschriebener Funktionaler gem.
Leistungsbeschreibung anfertigen, liefern u. in
fertiger Arbeit montieren.

Tiefe x Breite 2,00 m x 4,00 m
Menge: 2,000 Stck

**2.1.30 Seitliche Geländererhöhung (Sichtschutzwand)**
Zulage für die seitliche Geländererhöhung als
Sichtschutzwand,
Erhöhung um ca. 900 mm

Ausführung analog dem Balkongeländer gem.
vorbeschriebener Funktionaler Leistungsbeschreibung

Anordnung der Sichtschutzwand gem. Angaben des
Auftraggebers

Ausführung auch im EG (Terrassen)
Menge: 5,000 m

**2.1.40 Blumenkastenhalter**
Blumenkasten ca. 1000 mm, pulverbeschichtet, passend
zur Geländerkonstruktion fertigen, liefern und
montieren.
Menge: 4,000 Stck

**2.1.50 Türaustrittsschwelle**
*** Bedarfsposition mit GB
Türschwelle aus Aluminum Riffelblech inkl. Aufkantungen
liefern und montieren.
Menge: 2,000 Stck

#### Abschnitt 2.2 Fundamente

**2.2.10 Streifenfundament bis 3000 x 800 x 800 mm**
Erstellung von Punktfundamente gem. Tragwerksplanung
einschl. Erdarbeiten, Entsorgung der Aushubmassen,
Bewehrung u. Beton C25/30
Fundamentabmessungen:
L x B =  3000 x 800 mm (max. 1,92 m3)
T=  800 mm
Kalkulationsgrundlage tragfähiger Boden zul.
Bodenpressung 200kN/m²
Evtl. notwendige Tiefengründung der Fundamente über die
übliche frostfreie Gründungstiefe von 800 mm hinaus und
evtl. erforderliche technischen Hilfsmittel
(Fundamentschalung) zur Fundamenterstellung wird auf
Nachweis gesondert abrerechnet.
Menge: 2,000 Stck

**2.2.20 Zul. für FU-Tiefergründung/ Fu-Verbreiterung**
*** Bedarfsposition mit GB
Zulage für die Tiefergründung der Fundamente über die
übliche
Gründungstiefe von 800 mm hinaus, sowie für eventuell
notwendige Fundamentverbreiterungen.
Im Einheitspreis sind die zusätzl. Erdarbeiten u. die
Entsorgung der Aushubmassen, sowie die Bewehrung u.
Beton C25/30
einzukalkulieren.

Abrechnung erfolgt nach Aufmaß u. gegen Nachweis
als Zulage
Menge: 4,000 m3

**2.2.30 Zul. für evtl. notwendige Fundamentschalung**
*** Bedarfsposition mit GB
Zulage  zur Fundamenterstellung für evtl. notwendiger
Fundamentschalung, einschl. Transport, Stellung u.
Abbau bzw. Entsorgung der Schalung.
Menge: 4,000 m2

#### Abschnitt 2.3 Stunden-/ Tagelohnarbeiten

*Hinweis*
Der Auftragnehmer ist ohne vorherige Anmeldung u. ohne
vorheriger schriftliche Zustimmung durch den
Auftraggeber (AG) nicht berechtigt Tagelohnarbeiten
auszuführen.
Geleistete Tagelohnarbeiten, die vor Ausführung nicht
schriftlich durch den AG beauftragt/ genehmigt wurden,
werden nicht vergütet.

**2.3.10 Stundenlohn Meister**
*** Bedarfsposition ohne GB
Für evtl. erforderliche Arbeiten, die nicht im
Leistungsverzeichnis erfasst sind und gegen Nachweis
zur Ausführung kommen, werden verrechnet für:
Meister
Menge: 1,000 Std.

**2.3.20 Stundenlohn Facharbeiter**
*** Bedarfsposition ohne GB
Für evtl. erforderliche Arbeiten, die nicht im
Leistungsverzeichnis erfasst sind und gegen Nachweis
zur Ausführung kommen, werden verrechnet für:
Facharbeiter
Menge: 1,000 Std.
Zuordnung: 324

**2.3.30 Stundenlohn Helfer**
*** Bedarfsposition ohne GB
Für evtl. erforderliche Arbeiten, die nicht im
Leistungsverzeichnis erfasst sind und gegen Nachweis
zur Ausführung kommen, werden verrechnet für:
Helfer
Menge: 1,000 Std.
Zuordnung: 324

### Bereich 3 Balkonbau Schnurstr. 2 links und Schnurstr. 4 rechts

#### Abschnitt 3.1 Balkonanlagen

**3.1.10 Baustelleneinrichtung**
Einrichten der Baustelle für alle im
Leistungsverzeichnis angegebenen Leistungen, sowie das
Herrichten eines gesicherten Materiallagerplatzes, der
Gestellung der Aufenthaltsräume für die Beschäftigten
des Auftragnehmers.
Menge: 1,000 Stck

**3.1.20 Doppel-Balkonanlage 2,50m x 8,40m**
Doppel- Balkonanlage mit 3-seitig umlaufendem Geländer
gem. vorbeschriebener Funktionaler gem.
Leistungsbeschreibung anfertigen, liefern u. in
fertiger Arbeit montieren.
Einzelmaße Tiefe x Breite:  2,50m x 4,00m und 2,50m x
4,40m
Gesamtaußenmaß:  2,50m x 8,40m

2 Anlagen übereinander
Menge: 2,000 Stck

**3.1.30 Seitliche Geländererhöhung (Sichtschutzwand)**
Zulage für die seitliche Geländererhöhung als
Sichtschutzwand,
Erhöhung um ca. 1800 mm

Ausführung analog dem Balkongeländer gem.
vorbeschriebener Funktionaler Leistungsbeschreibung

Anordnung der Sichtschutzwand gem. Angaben des
Auftraggebers
Menge: 5,000 m

**3.1.40 Blumenkastenhalter**
Blumenkasten ca. 1000 mm, pulverbeschichtet, passend
zur Geländerkonstruktion fertigen, liefern und
montieren.
Menge: 8,000 Stck

**3.1.50 Türaustrittsschwelle**
*** Bedarfsposition mit GB
Türschwelle aus Aluminum Riffelblech inkl. Aufkantungen
liefern und montieren.
Menge: 4,000 Stck

#### Abschnitt 3.2 Fundamente

**3.2.10 Streifenfundament bis 3000 x 800 x 800 mm**
Erstellung von Punktfundamente gem. Tragwerksplanung
einschl. Erdarbeiten, Entsorgung der Aushubmassen,
Bewehrung u. Beton C25/30
Fundamentabmessungen:
L x B =  3000 x 800 mm (max. 1,92 m3)
T=  800 mm
Kalkulationsgrundlage tragfähiger Boden zul.
Bodenpressung 200kN/m²
Evtl. notwendige Tiefengründung der Fundamente über die
übliche frostfreie Gründungstiefe von 800 mm hinaus und
evtl. erforderliche technischen Hilfsmittel
(Fundamentschalung) zur Fundamenterstellung wird auf
Nachweis gesondert abrerechnet.
Menge: 3,000 Stck

**3.2.20 Zul. für FU-Tiefergründung/ Fu-Verbreiterung**
*** Bedarfsposition mit GB
Zulage für die Tiefergründung der Fundamente über die
übliche
Gründungstiefe von 800 mm hinaus, sowie für eventuell
notwendige Fundamentverbreiterungen.
Im Einheitspreis sind die zusätzl. Erdarbeiten u. die
Entsorgung der Aushubmassen, sowie die Bewehrung u.
Beton C25/30
einzukalkulieren.

Abrechnung erfolgt nach Aufmaß u. gegen Nachweis
als Zulage
Menge: 6,000 m3

**3.2.30 Zul. für evtl. notwendige Fundamentschalung**
*** Bedarfsposition mit GB
Zulage  zur Fundamenterstellung für evtl. notwendiger
Fundamentschalung, einschl. Transport, Stellung u.
Abbau bzw. Entsorgung der Schalung.
Menge: 6,000 m2

#### Abschnitt 3.3 Rückbau

**3.3.10 Balkonbrüstungen abschneiden**
Abbruch der Mauerwerksbrüstungen Rückseite ca 3,60m x
1,00 m x 0,25 m  mittels Säge, einschließlich Übernahme
der Entsorgungs- und Deponiekosten,  sowie der
notwendigen Sicherungsmaßnahmen.
Menge: 2,000 Stck

**3.3.20 Abbruch Bodenbelag**
Entfernen und fachgerechtes Entsorgen des Bodenbelags
jeglicher Art bis auf den Beton der Balkone.
Menge: 5,000 m²

#### Abschnitt 3.4 Bearbeitung u. Bodenbelag auf vorh. Balkonkragplatten

**3.4.10 Korrosionsschutz u. Abdichtung verbleib.Balkonkragplatten**
Verbleibende Betonkragplatten wie folgt bearbeiten:

Betonschnittstellen mit Korrosionsschutz und
Betonspachtel bearbeiten
Ausgleichs- u. Gefällemörtel aufbringen einschl.
Kratzspachtelung aufbringen, Fabrikat Lugato oder
gleichwertig
Aufbringung einer flächigen Abdichtung mit Deitermann
Superflex D2, einschl. seitlich Abdichtung an den
aufgehenden Bauteilen (Wand u. Balkontüren), ca. 10 cm
hoch, einschl. Abdichtung der Übergänge zu den neuen
Balkonkragplatten mittels Systemdichtbänder etc..

Die Ausführung ist entsprechend den
Herstellervorschriften auszuführen, einschl. hierzu
notwendiger Nebenleistungen.

Die fachgerechte Flächenentwässerung über das das neue
Balkonentwässerungssystem oder ggf. die Entwässerung
über verbleibende alte u. intakte Balkonbodeneinläufe
ist zu gewährleisten.
Menge: 4,500 m²

**3.4.20 Plattenbelag Betonkragplatten**
Plattenbelag aus Betonwerkstein analog zum Plattenbelag
der
zuvor beschriebenen neuen Balkone auf die vorhandenen
bzw. verbleibenden Balkonkragplatten im Rastermaß u.
übergangslos an den Plattenbelag der neuen Balkone
anbinden.
Plattenverlegung mit Stelzlager oder ggf. auf
Profil-Querverstrebungen aus MSH ca. 100 x 60 x 3,2
entsprechend der Verlegung auf den neuen Balkonplatten.
Menge: 4,500 m²

#### Abschnitt 3.5 Stunden-/ Tagelohnarbeiten

*Hinweis*
Der Auftragnehmer ist ohne vorherige Anmeldung u. ohne
vorheriger schriftliche Zustimmung durch den
Auftraggeber (AG) nicht berechtigt Tagelohnarbeiten
auszuführen.
Geleistete Tagelohnarbeiten, die vor Ausführung nicht
schriftlich durch den AG beauftragt/ genehmigt wurden,
werden nicht vergütet.

**3.5.10 Stundenlohn Meister**
*** Bedarfsposition ohne GB
Für evtl. erforderliche Arbeiten, die nicht im
Leistungsverzeichnis erfasst sind und gegen Nachweis
zur Ausführung kommen, werden verrechnet für:
Meister
Menge: 1,000 Std.

**3.5.20 Stundenlohn Facharbeiter**
*** Bedarfsposition ohne GB
Für evtl. erforderliche Arbeiten, die nicht im
Leistungsverzeichnis erfasst sind und gegen Nachweis
zur Ausführung kommen, werden verrechnet für:
Facharbeiter
Menge: 1,000 Std.
Zuordnung: 324

**3.5.30 Stundenlohn Helfer**
*** Bedarfsposition ohne GB
Für evtl. erforderliche Arbeiten, die nicht im
Leistungsverzeichnis erfasst sind und gegen Nachweis
zur Ausführung kommen, werden verrechnet für:
Helfer
Menge: 1,000 Std.
Zuordnung: 324

### Bereich 4 Balkonbau Schnurstr. 4 links und Schnurstr. 6 rechts

#### Abschnitt 4.1 Balkonanlagen

**4.1.10 Baustelleneinrichtung**
Einrichten der Baustelle für alle im
Leistungsverzeichnis angegebenen Leistungen, sowie das
Herrichten eines gesicherten Materiallagerplatzes, der
Gestellung der Aufenthaltsräume für die Beschäftigten
des Auftragnehmers.
Menge: 1,000 Stck

**4.1.20 Doppel-Balkonanlage 2,50m x 8,00m**
Doppel- Balkonanlage mit 3-seitig umlaufendem Geländer
gem. vorbeschriebener Funktionaler gem.
Leistungsbeschreibung anfertigen, liefern u. in
fertiger Arbeit montieren.
Einzelmaße Tiefe x Breite:  2,50m x 4,00m und 2,50m x
4,00m
Gesamtaußenmaß:  2,50m x 8,00m

2 Anlagen übereinander
Menge: 2,000 Stck

**4.1.30 Seitliche Geländererhöhung (Sichtschutzwand)**
Zulage für die seitliche Geländererhöhung als
Sichtschutzwand,
Erhöhung um ca. 1800 mm

Ausführung analog dem Balkongeländer gem.
vorbeschriebener Funktionaler Leistungsbeschreibung

Anordnung der Sichtschutzwand gem. Angaben des
Auftraggebers
Menge: 5,000 m

**4.1.40 Blumenkastenhalter**
Blumenkasten ca. 1000 mm, pulverbeschichtet, passend
zur Geländerkonstruktion fertigen, liefern und
montieren.
Menge: 8,000 Stck

**4.1.50 Türaustrittsschwelle**
*** Bedarfsposition mit GB
Türschwelle aus Aluminum Riffelblech inkl. Aufkantungen
liefern und montieren.
Menge: 4,000 Stck

#### Abschnitt 4.2 Fundamente

**4.2.10 Streifenfundament bis 3000 x 800 x 800 mm**
Erstellung von Punktfundamente gem. Tragwerksplanung
einschl. Erdarbeiten, Entsorgung der Aushubmassen,
Bewehrung u. Beton C25/30
Fundamentabmessungen:
L x B =  3000 x 800 mm (max. 1,92 m3)
T=  800 mm
Kalkulationsgrundlage tragfähiger Boden zul.
Bodenpressung 200kN/m²
Evtl. notwendige Tiefengründung der Fundamente über die
übliche frostfreie Gründungstiefe von 800 mm hinaus und
evtl. erforderliche technischen Hilfsmittel
(Fundamentschalung) zur Fundamenterstellung wird auf
Nachweis gesondert abrerechnet.
Menge: 3,000 Stck

**4.2.20 Zul. für FU-Tiefergründung/ Fu-Verbreiterung**
*** Bedarfsposition mit GB
Zulage für die Tiefergründung der Fundamente über die
übliche
Gründungstiefe von 800 mm hinaus, sowie für eventuell
notwendige Fundamentverbreiterungen.
Im Einheitspreis sind die zusätzl. Erdarbeiten u. die
Entsorgung der Aushubmassen, sowie die Bewehrung u.
Beton C25/30
einzukalkulieren.

Abrechnung erfolgt nach Aufmaß u. gegen Nachweis
als Zulage
Menge: 6,000 m3

**4.2.30 Zul. für evtl. notwendige Fundamentschalung**
*** Bedarfsposition mit GB
Zulage  zur Fundamenterstellung für evtl. notwendiger
Fundamentschalung, einschl. Transport, Stellung u.
Abbau bzw. Entsorgung der Schalung.
Menge: 6,000 m2

#### Abschnitt 4.3 Rückbau

**4.3.10 Balkonbrüstungen abschneiden**
Abbruch der Mauerwerksbrüstungen Rückseite ca 3,60m x
1,00 m x 0,25 m  mittels Säge, einschließlich Übernahme
der Entsorgungs- und Deponiekosten,  sowie der
notwendigen Sicherungsmaßnahmen.
Menge: 4,000 Stck

**4.3.20 Abbruch Bodenbelag**
Entfernen und fachgerechtes Entsorgen des Bodenbelags
jeglicher Art bis auf den Beton der Balkone.
Menge: 10,000 m²

#### Abschnitt 4.4 Bearbeitung u. Bodenbelag auf vorh. Balkonkragplatten

**4.4.10 Korrosionsschutz u. Abdichtung verbleib.Balkonkragplatten**
Verbleibende Betonkragplatten wie folgt bearbeiten:

Betonschnittstellen mit Korrosionsschutz und
Betonspachtel bearbeiten
Ausgleichs- u. Gefällemörtel aufbringen einschl.
Kratzspachtelung aufbringen, Fabrikat Lugato oder
gleichwertig
Aufbringung einer flächigen Abdichtung mit Deitermann
Superflex D2, einschl. seitlich Abdichtung an den
aufgehenden Bauteilen (Wand u. Balkontüren), ca. 10 cm
hoch, einschl. Abdichtung der Übergänge zu den neuen
Balkonkragplatten mittels Systemdichtbänder etc..

Die Ausführung ist entsprechend den
Herstellervorschriften auszuführen, einschl. hierzu
notwendiger Nebenleistungen.

Die fachgerechte Flächenentwässerung über das das neue
Balkonentwässerungssystem oder ggf. die Entwässerung
über verbleibende alte u. intakte Balkonbodeneinläufe
ist zu gewährleisten.
Menge: 9,000 m²

**4.4.20 Plattenbelag Betonkragplatten**
Plattenbelag aus Betonwerkstein analog zum Plattenbelag
der
zuvor beschriebenen neuen Balkone auf die vorhandenen
bzw. verbleibenden Balkonkragplatten im Rastermaß u.
übergangslos an den Plattenbelag der neuen Balkone
anbinden.
Plattenverlegung mit Stelzlager oder ggf. auf
Profil-Querverstrebungen aus MSH ca. 100 x 60 x 3,2
entsprechend der Verlegung auf den neuen Balkonplatten.
Menge: 9,000 m²

#### Abschnitt 4.5 Stunden-/ Tagelohnarbeiten

*Hinweis*
Der Auftragnehmer ist ohne vorherige Anmeldung u. ohne
vorheriger schriftliche Zustimmung durch den
Auftraggeber (AG) nicht berechtigt Tagelohnarbeiten
auszuführen.
Geleistete Tagelohnarbeiten, die vor Ausführung nicht
schriftlich durch den AG beauftragt/ genehmigt wurden,
werden nicht vergütet.

**4.5.10 Stundenlohn Meister**
*** Bedarfsposition ohne GB
Für evtl. erforderliche Arbeiten, die nicht im
Leistungsverzeichnis erfasst sind und gegen Nachweis
zur Ausführung kommen, werden verrechnet für:
Meister
Menge: 1,000 Std.

**4.5.20 Stundenlohn Facharbeiter**
*** Bedarfsposition ohne GB
Für evtl. erforderliche Arbeiten, die nicht im
Leistungsverzeichnis erfasst sind und gegen Nachweis
zur Ausführung kommen, werden verrechnet für:
Facharbeiter
Menge: 1,000 Std.
Zuordnung: 324

**4.5.30 Stundenlohn Helfer**
*** Bedarfsposition ohne GB
Für evtl. erforderliche Arbeiten, die nicht im
Leistungsverzeichnis erfasst sind und gegen Nachweis
zur Ausführung kommen, werden verrechnet für:
Helfer
Menge: 1,000 Std.
Zuordnung: 324

### Bereich 5 Balkonbau Schnurstr. 6 links

#### Abschnitt 5.1 Balkonanlagen

**5.1.10 Baustelleneinrichtung**
Einrichten der Baustelle für alle im
Leistungsverzeichnis angegebenen Leistungen, sowie das
Herrichten eines gesicherten Materiallagerplatzes, der
Gestellung der Aufenthaltsräume für die Beschäftigten
des Auftragnehmers.
Menge: 1,000 Stck

**5.1.20 Balkonanlage Tiefe x Breite 2,50 m x 4,00 m**
Balkonanlage mit 3-seitig umlaufendem Geländer gem.
vorbeschriebener Funktionaler gem.
Leistungsbeschreibung anfertigen, liefern u. in
fertiger Arbeit montieren.

Tiefe x Breite 2,50 m x 4,00 m
Menge: 2,000 Stck

**5.1.30 Seitliche Geländererhöhung (Sichtschutzwand)**
Zulage für die seitliche Geländererhöhung als
Sichtschutzwand,
Erhöhung um ca. 900 mm

Ausführung analog dem Balkongeländer gem.
vorbeschriebener Funktionaler Leistungsbeschreibung

Anordnung der Sichtschutzwand gem. Angaben des
Auftraggebers

Ausführung auch im EG (Terrassen)
Menge: 5,000 m

**5.1.40 Blumenkastenhalter**
Blumenkasten ca. 1000 mm, pulverbeschichtet, passend
zur Geländerkonstruktion fertigen, liefern und
montieren.
Menge: 4,000 Stck

**5.1.50 Türaustrittsschwelle**
*** Bedarfsposition mit GB
Türschwelle aus Aluminum Riffelblech inkl. Aufkantungen
liefern und montieren.
Menge: 2,000 Stck

#### Abschnitt 5.2 Fundamente

**5.2.10 Streifenfundament bis 3000 x 800 x 800 mm**
Erstellung von Punktfundamente gem. Tragwerksplanung
einschl. Erdarbeiten, Entsorgung der Aushubmassen,
Bewehrung u. Beton C25/30
Fundamentabmessungen:
L x B =  3000 x 800 mm (max. 1,92 m3)
T=  800 mm
Kalkulationsgrundlage tragfähiger Boden zul.
Bodenpressung 200kN/m²
Evtl. notwendige Tiefengründung der Fundamente über die
übliche frostfreie Gründungstiefe von 800 mm hinaus und
evtl. erforderliche technischen Hilfsmittel
(Fundamentschalung) zur Fundamenterstellung wird auf
Nachweis gesondert abrerechnet.
Menge: 2,000 Stck

**5.2.20 Zul. für FU-Tiefergründung/ Fu-Verbreiterung**
*** Bedarfsposition mit GB
Zulage für die Tiefergründung der Fundamente über die
übliche
Gründungstiefe von 800 mm hinaus, sowie für eventuell
notwendige Fundamentverbreiterungen.
Im Einheitspreis sind die zusätzl. Erdarbeiten u. die
Entsorgung der Aushubmassen, sowie die Bewehrung u.
Beton C25/30
einzukalkulieren.

Abrechnung erfolgt nach Aufmaß u. gegen Nachweis
als Zulage
Menge: 6,000 m3

**5.2.30 Zul. für evtl. notwendige Fundamentschalung**
*** Bedarfsposition mit GB
Zulage  zur Fundamenterstellung für evtl. notwendiger
Fundamentschalung, einschl. Transport, Stellung u.
Abbau bzw. Entsorgung der Schalung.
Menge: 4,000 m2

#### Abschnitt 5.3 Rückbau

**5.3.10 Balkonbrüstungen abschneiden**
Abbruch der Mauerwerksbrüstungen Rückseite ca 3,60m x
1,00 m x 0,25 m  mittels Säge, einschließlich Übernahme
der Entsorgungs- und Deponiekosten,  sowie der
notwendigen Sicherungsmaßnahmen.
Menge: 2,000 Stck

**5.3.20 Abbruch Bodenbelag**
Entfernen und fachgerechtes Entsorgen des Bodenbelags
jeglicher Art bis auf den Beton der Balkone.
Menge: 5,000 m²

#### Abschnitt 5.4 Bearbeitung u. Bodenbelag auf vorh. Balkonkragplatten

**5.4.10 Korrosionsschutz u. Abdichtung verbleib.Balkonkragplatten**
Verbleibende Betonkragplatten wie folgt bearbeiten:

Betonschnittstellen mit Korrosionsschutz und
Betonspachtel bearbeiten
Ausgleichs- u. Gefällemörtel aufbringen einschl.
Kratzspachtelung aufbringen, Fabrikat Lugato oder
gleichwertig
Aufbringung einer flächigen Abdichtung mit Deitermann
Superflex D2, einschl. seitlich Abdichtung an den
aufgehenden Bauteilen (Wand u. Balkontüren), ca. 10 cm
hoch, einschl. Abdichtung der Übergänge zu den neuen
Balkonkragplatten mittels Systemdichtbänder etc..

Die Ausführung ist entsprechend den
Herstellervorschriften auszuführen, einschl. hierzu
notwendiger Nebenleistungen.

Die fachgerechte Flächenentwässerung über das das neue
Balkonentwässerungssystem oder ggf. die Entwässerung
über verbleibende alte u. intakte Balkonbodeneinläufe
ist zu gewährleisten.
Menge: 4,500 m²

**5.4.20 Plattenbelag Betonkragplatten**
Plattenbelag aus Betonwerkstein analog zum Plattenbelag
der
zuvor beschriebenen neuen Balkone auf die vorhandenen
bzw. verbleibenden Balkonkragplatten im Rastermaß u.
übergangslos an den Plattenbelag der neuen Balkone
anbinden.
Plattenverlegung mit Stelzlager oder ggf. auf
Profil-Querverstrebungen aus MSH ca. 100 x 60 x 3,2
entsprechend der Verlegung auf den neuen Balkonplatten.
Menge: 4,500 m²

#### Abschnitt 5.5 Stunden-/ Tagelohnarbeiten

*Hinweis*
Der Auftragnehmer ist ohne vorherige Anmeldung u. ohne
vorheriger schriftliche Zustimmung durch den
Auftraggeber (AG) nicht berechtigt Tagelohnarbeiten
auszuführen.
Geleistete Tagelohnarbeiten, die vor Ausführung nicht
schriftlich durch den AG beauftragt/ genehmigt wurden,
werden nicht vergütet.

**5.5.10 Stundenlohn Meister**
*** Bedarfsposition ohne GB
Für evtl. erforderliche Arbeiten, die nicht im
Leistungsverzeichnis erfasst sind und gegen Nachweis
zur Ausführung kommen, werden verrechnet für:
Meister
Menge: 1,000 Std.

**5.5.20 Stundenlohn Facharbeiter**
*** Bedarfsposition ohne GB
Für evtl. erforderliche Arbeiten, die nicht im
Leistungsverzeichnis erfasst sind und gegen Nachweis
zur Ausführung kommen, werden verrechnet für:
Facharbeiter
Menge: 1,000 Std.
Zuordnung: 324

**5.5.30 Stundenlohn Helfer**
*** Bedarfsposition ohne GB
Für evtl. erforderliche Arbeiten, die nicht im
Leistungsverzeichnis erfasst sind und gegen Nachweis
zur Ausführung kommen, werden verrechnet für:
Helfer
Menge: 1,000 Std.
Zuordnung: 324
